# Válvula mariposa extremos roscado/soldar, referencia 2942E 08 de Genebre. 1 1/2' - De Genebre

- Propiedad del archivo: CONSTRUNARIO
- Formato: FIEBDC-3/2012
- Programa: Construnario Versión 3.51
- Fecha de los precios: 02/07/2024
- Divisa: EUR

**GEN2942E 08** u Válvula mariposa extremos roscado/soldar, referencia 2942E 08 de Genebre. 1 1/2' - De Genebre
Precio: 98.85
Válvula mariposa extremo roscado/soldar. Cuerpo acero inox. Aisi 304. Elastómero epdm. (otro material consultar) extremos roscados din 11851/soldar. Presión máx. De trabajo 10 bar. Temp. Máx. 120ºc. Accionamiento manual 3 posiciones o multi-posición. Medida 1 1/2". Código EAN: 8428381219774
