# Válvula mariposa soldar/soldar, referencia 2943E 06 de Genebre 1' - De Genebre

- Propiedad del archivo: CONSTRUNARIO
- Formato: FIEBDC-3/2012
- Programa: Construnario Versión 3.51
- Fecha de los precios: 02/07/2024
- Divisa: EUR

**GEN2943E 06** u Válvula mariposa soldar/soldar, referencia 2943E 06 de Genebre 1' - De Genebre
Precio: 77.39
VÁLVULA MARIPOSA EXTREMOS SOLDAR/SOLDAR. CUERPO ACERO INOXIDABLE AISI 304. ELASTÓMERO EPDM. (OTRO MATERIAL CONSULTAR) EXTREMOS SOLDAR/SOLDAR. PRESIÓN MÁX. DE TRABAJO 10 BAR. TEMP. MÁX. DE 120ºC. ACCIONAMIENTO MANUAL 3 POCISIONES O MULTI-POSICIÓN. MEDIDA 1" DE GENEBRE 2943E Código EAN: 8428381219811
