# Válvula mariposa soldar/soldar, referencia 2943E 07 de Genebre 1 1/4' - De Genebre

- Propiedad del archivo: CONSTRUNARIO
- Formato: FIEBDC-3/2012
- Programa: Construnario Versión 3.51
- Fecha de los precios: 02/07/2024
- Divisa: EUR

**GEN2943E 07** u Válvula mariposa soldar/soldar, referencia 2943E 07 de Genebre 1 1/4' - De Genebre
Precio: 88.40
Válvula mariposa extremos soldar/soldar. Cuerpo acero inoxidable aisi 304. Elastómero epdm. (otro material consultar) extremos soldar/soldar. Presión máx. De trabajo 10 bar. Temp. Máx. De 120ºc. Accionamiento manual 3 posiciones o multi-posición. Medida 1 1/4". Código EAN: 8428381219828
