# Válvula toma muestra extremo clamp 1' - 1 1/2', referencia 2951 06 de Fenebre - De Genebre

- Propiedad del archivo: CONSTRUNARIO
- Formato: FIEBDC-3/2012
- Programa: Construnario Versión 3.51
- Fecha de los precios: 09/10/2024
- Divisa: EUR

**GEN2951 06** u Válvula toma muestra extremo clamp 1' - 1 1/2', referencia 2951 06 de Fenebre - De Genebre
Precio: 67.88
Válvula toma muestra extremo clamp. Cuerpo acero inox. 316l. Cierre silicona (otro material consultar). Extremo clamp en pulgadas pulido sanitario. Presión max. De trabajo 10 bar. Medida 1" - 1 1/2". Código EAN: 8428381210009
