# Tuerca roscada para racor soldar, referencia 2954 05 de Genebre. 3/4' - De Genebre

- Propiedad del archivo: CONSTRUNARIO
- Formato: FIEBDC-3/2012
- Programa: Construnario Versión 3.51
- Fecha de los precios: 02/07/2024
- Divisa: EUR

**GEN2954 05** u Tuerca roscada para racor soldar, referencia 2954 05 de Genebre. 3/4' - De Genebre
Precio: 12.46
Tuerca roscada para racor soldar. Normativa aplicable: din 11851. Material: acero inoxidable 304. Terminación superficial pulido. Medida 3/4". Código EAN: 8428381237006
