# Tuerca roscada para racor soldar, referencia 2954 10 de Genebre. 2 1/2' - De Genebre

- Propiedad del archivo: CONSTRUNARIO
- Formato: FIEBDC-3/2012
- Programa: Construnario Versión 3.51
- Fecha de los precios: 02/07/2024
- Divisa: EUR

**GEN2954 10** u Tuerca roscada para racor soldar, referencia 2954 10 de Genebre. 2 1/2' - De Genebre
Precio: 22.69
Tuerca roscada para racor soldar. Normativa aplicable: din 11851. Material: acero inoxidable 304. Terminación superficial pulido. Medida 2 1/2". Código EAN: 8428381237051
