# Conexión macho para soldar, referencia 2955 04 de Genebre. 1/2' - De Genebre

- Propiedad del archivo: CONSTRUNARIO
- Formato: FIEBDC-3/2012
- Programa: Construnario Versión 3.51
- Fecha de los precios: 09/10/2024
- Divisa: EUR

**GEN2955 04** u Conexión macho para soldar, referencia 2955 04 de Genebre. 1/2' - De Genebre
Precio: 8.95
Conexión macho para soldar. Normativa aplicable din 11851. Material acero inoxidable 304. Terminación superficial pulido. Medida 1/2". Código EAN: 8428381237099
