# Casquillo para soldar, referencia 2956 06 de Genebre, 1' - De Genebre

- Propiedad del archivo: CONSTRUNARIO
- Formato: FIEBDC-3/2012
- Programa: Construnario Versión 3.51
- Fecha de los precios: 02/07/2024
- Divisa: EUR

**GEN2956 06** u Casquillo para soldar, referencia 2956 06 de Genebre, 1' - De Genebre
Precio: 7.70
Casquillo para soldar. Cuerpo acero inox. 316l. Extremo roscado bsp din 2999. Ángulo de limpieza 360º. Pulido sanitario. Giro sobre rodamientos (2). Medida 1". Código EAN: 8428381237211
