# Casquillo para soldar, referencia 2956 10 de Genebre, 2 1/2' - De Genebre

- Propiedad del archivo: CONSTRUNARIO
- Formato: FIEBDC-3/2012
- Programa: Construnario Versión 3.51
- Fecha de los precios: 02/07/2024
- Divisa: EUR

**GEN2956 10** u Casquillo para soldar, referencia 2956 10 de Genebre, 2 1/2' - De Genebre
Precio: 15.93
Casquillo para soldar. Cuerpo acero inox. 316l. Extremo roscado bsp din 2999. Ángulo de limpieza 360º. Pulido sanitario. Giro sobre rodamientos (2). Medida 2 1/2". Código EAN: 8428381237259
