# Junta para racor, referencia 2957 08 de Genebre1 1/2' - De Genebre

- Propiedad del archivo: CONSTRUNARIO
- Formato: FIEBDC-3/2012
- Programa: Construnario Versión 3.51
- Fecha de los precios: 28/06/2024
- Divisa: EUR

**GEN2957 08** u Junta para racor, referencia 2957 08 de Genebre1 1/2' - De Genebre
Precio: 0.89
Junta para racor din 11851. Material epdm. Medida 1 1/2". Código EAN: 8428381237334
