# Junta para racor, referencia 2957 09 de Genebre2' - De Genebre

- Propiedad del archivo: CONSTRUNARIO
- Formato: FIEBDC-3/2012
- Programa: Construnario Versión 3.51
- Fecha de los precios: 02/07/2024
- Divisa: EUR

**GEN2957 09** u Junta para racor, referencia 2957 09 de Genebre2' - De Genebre
Precio: 1.22
Junta para racor din 11851. Material epdm. Medida 2". Código EAN: 8428381237341
