# Casquillo para soldar Clamp, referencia 2981 08 de Genebre. 1 1/2' - De Genebre

- Propiedad del archivo: CONSTRUNARIO
- Formato: FIEBDC-3/2012
- Programa: Construnario Versión 3.51
- Fecha de los precios: 28/06/2024
- Divisa: EUR

**GEN2981 08** u Casquillo para soldar Clamp, referencia 2981 08 de Genebre. 1 1/2' - De Genebre
Precio: 11.54
Casquillo para soldar clamp material acero inox. 316L. Clamp en pulgadas. Pulido sanitario. Medida 1 1/2". Código EAN: 8428381211167
