# Casquillo para soldar Clamp, referencia 2981 09 de Genebre. 2' - De Genebre

- Propiedad del archivo: CONSTRUNARIO
- Formato: FIEBDC-3/2012
- Programa: Construnario Versión 3.51
- Fecha de los precios: 28/06/2024
- Divisa: EUR

**GEN2981 09** u Casquillo para soldar Clamp, referencia 2981 09 de Genebre. 2' - De Genebre
Precio: 12.40
Casquillo para soldar clamp material acero inox. 316L. Clamp en pulgadas. Pulido sanitario. Medida 2". Código EAN: 8428381211174
