# Tapa ciega Clamp, referencia 2982 09 de Genebre. 2' - De Genebre

- Propiedad del archivo: CONSTRUNARIO
- Formato: FIEBDC-3/2012
- Programa: Construnario Versión 3.51
- Fecha de los precios: 02/07/2024
- Divisa: EUR

**GEN2982 09** u Tapa ciega Clamp, referencia 2982 09 de Genebre. 2' - De Genebre
Precio: 9.64
Tapa ciega clamp material acero inox. 316l. Clamp en pulgadas. Pulido sanitario. Medida 2". Código EAN: 8428381210078
