# Codo 90º Clamp, referencia 2983 05 de Genebre. 3/4' - De Genebre

- Propiedad del archivo: CONSTRUNARIO
- Formato: FIEBDC-3/2012
- Programa: Construnario Versión 3.51
- Fecha de los precios: 02/07/2024
- Divisa: EUR

**GEN2983 05** u Codo 90º Clamp, referencia 2983 05 de Genebre. 3/4' - De Genebre
Precio: 41.53
Accesorio línea sanitaria codo 90º clamp. Material acero inox. 316l. clamp en pulgadas. Pulido sanitario. Medida 3/4". Código EAN: 8428381229872
