# Codo 90º Clamp, referencia 2983 06 de Genebre. 1' - De Genebre

- Propiedad del archivo: CONSTRUNARIO
- Formato: FIEBDC-3/2012
- Programa: Construnario Versión 3.51
- Fecha de los precios: 02/07/2024
- Divisa: EUR

**GEN2983 06** u Codo 90º Clamp, referencia 2983 06 de Genebre. 1' - De Genebre
Precio: 31.28
Accesorio línea sanitaria codo 90º clamp. Material acero inox. 316l. clamp en pulgadas. Pulido sanitario. Medida 1". Código EAN: 8428381210115
