# Codo 45ª Clamp, referencia 2984 06 de Genebre 1' - De Genebre

- Propiedad del archivo: CONSTRUNARIO
- Formato: FIEBDC-3/2012
- Programa: Construnario Versión 3.51
- Fecha de los precios: 28/06/2024
- Divisa: EUR

**GEN2984 06** u Codo 45ª Clamp, referencia 2984 06 de Genebre 1' - De Genebre
Precio: 31.28
Accesorio línea sanitaria codo 45º clamp. Material acero inox. 316l. Clamp en pulgadas. Pulido sanitario. Medida 1". Código EAN: 8428381210177
