# Abrazadera cierre rápido Clamp, referencia 2986 04 de Genebre. 1/2'-3/4' - De Genebre

- Propiedad del archivo: CONSTRUNARIO
- Formato: FIEBDC-3/2012
- Programa: Construnario Versión 3.51
- Fecha de los precios: 09/10/2024
- Divisa: EUR

**GEN2986 04** u Abrazadera cierre rápido Clamp, referencia 2986 04 de Genebre. 1/2'-3/4' - De Genebre
Precio: 12.39
Abrazadera cierre rápido clamp material acero inox. 304. Aplicación clamp en pulgadas. Pulido sanitario. Medida 1/2"-3/4". Código EAN: 8428381210801
