# Abrazadera cierre rápido Clamp, referencia 2986 09 de Genebre. 2' - De Genebre

- Propiedad del archivo: CONSTRUNARIO
- Formato: FIEBDC-3/2012
- Programa: Construnario Versión 3.51
- Fecha de los precios: 02/07/2024
- Divisa: EUR

**GEN2986 09** u Abrazadera cierre rápido Clamp, referencia 2986 09 de Genebre. 2' - De Genebre
Precio: 15.74
Abrazadera cierre rápido clamp material acero inox. 304. Aplicación clamp en pulgadas. Pulido sanitario. Medida 2". Código EAN: 8428381210825
