# Junta para extremos Clamp, referencia 2987 11 de Genebre. 3' - De Genebre

- Propiedad del archivo: CONSTRUNARIO
- Formato: FIEBDC-3/2012
- Programa: Construnario Versión 3.51
- Fecha de los precios: 02/07/2024
- Divisa: EUR

**GEN2987 11** u Junta para extremos Clamp, referencia 2987 11 de Genebre. 3' - De Genebre
Precio: 2.34
Junta para extremos clamp. Material silicona. Aplicación clamp en pulgadas. Medida 3". Código EAN: 8428381210788
