# Junta para extremos Clamp, referencia 2987 12 de Genebre. 4' - De Genebre

- Propiedad del archivo: CONSTRUNARIO
- Formato: FIEBDC-3/2012
- Programa: Construnario Versión 3.51
- Fecha de los precios: 09/10/2024
- Divisa: EUR

**GEN2987 12** u Junta para extremos Clamp, referencia 2987 12 de Genebre. 4' - De Genebre
Precio: 2.92
Junta para extremos clamp. Material silicona. Aplicación clamp en pulgadas. Medida 4". Código EAN: 8428381210795
