# Reducción concéntrica Clamp, referencia 2988 12 11 de Genebre. 4'x 3' - De Genebre

- Propiedad del archivo: CONSTRUNARIO
- Formato: FIEBDC-3/2012
- Programa: Construnario Versión 3.51
- Fecha de los precios: 02/07/2024
- Divisa: EUR

**GEN2988 12 11** u Reducción concéntrica Clamp, referencia 2988 12 11 de Genebre. 4'x 3' - De Genebre
Precio: 116.28
Reducción concéntrica clamp material acero inox. 316l. Clamp en pulgadas. Pulido sanitario. Medida 4"x 3". Código EAN: 8428381220145
