# 3017N Válvula de esfera 400WOG Paso total Rosca NPT H-H 2 1/2" - De Genebre

- Propiedad del archivo: CONSTRUNARIO
- Formato: FIEBDC-3/2012
- Programa: Construnario Versión 3.51
- Fecha de los precios: 02/07/2024
- Divisa: EUR

**GEN3017N 10** u 3017N Válvula de esfera 400WOG Paso total Rosca NPT H-H 2 1/2" - De Genebre
Precio: 96.24
Válvula de esfera 400 WOG. Paso total. Construcción en latón une-en 12165. Asientos ptfe. Extremos rosca NPT, h-h. Temperatura máx. 180ºc. Mando manual por palanca de acero. Medida 2 1/2". Código EAN: 8428381266198
