# 3019N Válvula de esfera (palanca amarilla), 2" - De Genebre

- Propiedad del archivo: CONSTRUNARIO
- Formato: FIEBDC-3/2012
- Programa: Construnario Versión 3.51
- Fecha de los precios: 02/07/2024
- Divisa: EUR

**GEN3019N09** u 3019N Válvula de esfera (palanca amarilla), 2" - De Genebre
Precio: 55.94
PN 40. Paso total. Construcción en latón UNE-EN 12165. Asientos PTFE. Extremos roscados NPT - H-H. Temp. máx. 110ºC. Mando manual por palanca de acero. Código EAN: 8428381257141
