# 3020 Válvula de esfera serie Pesada 1 1/2". - De Genebre

- Propiedad del archivo: CONSTRUNARIO
- Formato: FIEBDC-3/2012
- Programa: Construnario Versión 3.51
- Fecha de los precios: 01/07/2024
- Divisa: EUR

**GEN3020 08** u 3020 Válvula de esfera serie Pesada 1 1/2". - De Genebre
Precio: 35.01
Válvula de serie pesada. Pn40. Paso total. Construcción en latón une-en 12165 cromado. Juntas ptfe. Extremos rosca gas h-h, iso 228/1. Temp. Máx. 180ºc mando manual por palanca de acero. Medida 1 1/2". Código EAN: 8428381008187
