# Válvula de esfera serie pesada de Genebre. PN40 Paso total 1 1/4". - De Genebre

- Propiedad del archivo: CONSTRUNARIO
- Formato: FIEBDC-3/2012
- Programa: Construnario Versión 3.51
- Fecha de los precios: 04/11/2024
- Divisa: EUR

**GEN3021 07** u Válvula de esfera serie pesada de Genebre. PN40 Paso total 1 1/4". - De Genebre
Precio: 29.78
Válvula de esfera serie pesada de Genebre. PN40 Paso total 1 1/4". 1. Válvula esfera con paso total. 2. Construcción en latón s/ UNE-EN 12165 cromado. 3. Extremos rosca gas (BSP) hembra según ISO 228/1. 4. Accionamiento mediante palanca de acero inoxidable AISI 304. 5. Temperatura de trabajo desde -20ºC a 110ºC. 6. Presión máxima de trabajo 40 bar (PN 40). 7. Asientos PTFE. PN 40. Paso total. Construcción en latón UNE-EN 12165 cromado. Asientos PTFE. Extremos rosca gas (BSP) H-H - ISO 228/1. Temp. máx. 110ºC. Mando manual por palanca de acero inoxidable AISI 304 . Código EAN: 8428381056294
