# 3021 Válvula de esfera serie Pesada PN40 Paso total 1 1/2". - De Genebre

- Propiedad del archivo: CONSTRUNARIO
- Formato: FIEBDC-3/2012
- Programa: Construnario Versión 3.51
- Fecha de los precios: 01/07/2024
- Divisa: EUR

**GEN3021 08** u 3021 Válvula de esfera serie Pesada PN40 Paso total 1 1/2". - De Genebre
Precio: 40.34
Válvula de esfera serie pesada. Pn 40 paso total. Construcción en latón une-en 12165 cromado. Juntas ptfe. Extremos rosca gas h-h, iso 228/1. Temp. Máx. 180ºC. Mando manual por palanca de acero inox. Medida 1 1/2". Código EAN: 8428381056300
