# Válvula de esfera de Genebre. PN25 Paso total Rosca NPT 2" - De Genebre

- Propiedad del archivo: CONSTRUNARIO
- Formato: FIEBDC-3/2012
- Programa: Construnario Versión 3.51
- Fecha de los precios: 04/11/2024
- Divisa: EUR

**GEN3022 09** u Válvula de esfera de Genebre. PN25 Paso total Rosca NPT 2" - De Genebre
Precio: 45.56
Válvula de esfera de Genebre. PN25 Paso total Rosca NPT 2" 1. Válvula esfera con paso total. 2. Construcción en latón s/ UNE-EN 12165 cromado. 3. Extremos rosca NPT hembra según ANSI / ASME B 1.20.1. 4. Accionamiento mediante palanca de acero. 5. Temperatura de trabajo desde -20ºC a 110ºC. 6. Presión máxima de trabajo 25 bar (PN 25). 7. Asientos PTFE. PN 25. Paso total. Construcción en latón UNE-EN 12165 cromado. Asiento PTFE. Extremos rosca NPT H-H según ANSI B 1.20.1. Temp. máx. 110ºC. Mando manual por palanca de acero Código EAN: 8428381065197
