# 3028 Válvula de esfera serie Ligera PN25 Paso standard 1" - De Genebre

- Propiedad del archivo: CONSTRUNARIO
- Formato: FIEBDC-3/2012
- Programa: Construnario Versión 3.51
- Fecha de los precios: 02/07/2024
- Divisa: EUR

**GEN3028 06** u 3028 Válvula de esfera serie Ligera PN25 Paso standard 1" - De Genebre
Precio: 10.82
Válvula esfera pn 25 paso estándar. Construcción en latón une-en 12165 cromado. Juntas ptfe. Extremos rosca gas h-h, iso 228/1. Temp. Máx. 180ºc. Mando manual por palanca de acero. Medida 1". Código EAN: 8428381060697
