# 3028 Válvula de esfera serie Ligera PN25 Paso standard 2 1/2" - De Genebre

- Propiedad del archivo: CONSTRUNARIO
- Formato: FIEBDC-3/2012
- Programa: Construnario Versión 3.51
- Fecha de los precios: 02/07/2024
- Divisa: EUR

**GEN3028 10** u 3028 Válvula de esfera serie Ligera PN25 Paso standard 2 1/2" - De Genebre
Precio: 81.93
Válvula esfera pn 25 paso estándar. Construcción en latón une-en 12165 cromado. Juntas ptfe. Extremos rosca gas h-h, iso 228/1. Temp. Máx. 180ºc. Mando manual por palanca de acero. Medida 2 1/2". Código EAN: 8428381168553
