# 3029 Válvula de esfera PN25 Paso total 2" - De Genebre

- Propiedad del archivo: CONSTRUNARIO
- Formato: FIEBDC-3/2012
- Programa: Construnario Versión 3.51
- Fecha de los precios: 02/07/2024
- Divisa: EUR

**GEN3029 09** u 3029 Válvula de esfera PN25 Paso total 2" - De Genebre
Precio: 47.26
Válvula de esfera- rosca gas pn 25 paso total. Construcción en latón une-en 12165 cromado. Juntas ptfe. Extremos roscados h-h, iso 228/1. Temp. Máx. 180ºC. Mando manual por palanca de acero. Medida 2". Código EAN: 8428381062103
