# 3029 Válvula de esfera PN25 Paso total 4" - De Genebre

- Propiedad del archivo: CONSTRUNARIO
- Formato: FIEBDC-3/2012
- Programa: Construnario Versión 3.51
- Fecha de los precios: 01/07/2024
- Divisa: EUR

**GEN3029 12** u 3029 Válvula de esfera PN25 Paso total 4" - De Genebre
Precio: 223.03
Válvula de esfera- rosca gas pn 25 paso total. Construcción en latón une-en 12165 cromado. Juntas ptfe. Extremos roscados h-h, iso 228/1. Temp. Máx. 180ºC. Mando manual por palanca de acero. Medida 4". Código EAN: 8428381435884
