# Válvula de esfera latón DZR, referencia 3031 05 de Genebre. Palanca de acero inoxidable AISI 304. 3/4'' - De Genebre

- Propiedad del archivo: CONSTRUNARIO
- Formato: FIEBDC-3/2012
- Programa: Construnario Versión 3.51
- Fecha de los precios: 09/10/2024
- Divisa: EUR

**GEN3031 05** u Válvula de esfera latón DZR, referencia 3031 05 de Genebre. Palanca de acero inoxidable AISI 304. 3/4'' - De Genebre
Precio: 10.74
PN 25. Paso total. Construcción en latón anticorrosión DZR CW602N según UNE-EN 12165 niquelado. Asientos PTFE. Ejes con doble o-ring. Extremos roscados ISO 228/1 - H-H. Temp. máx. 110ºC. Mando manual por palanca de acero inoxidable AISI 304 . Código EAN: 8428381020387
