# Válvula de esfera de Genebre. Tomas laterales PN25 3/4" - De Genebre

- Propiedad del archivo: CONSTRUNARIO
- Formato: FIEBDC-3/2012
- Programa: Construnario Versión 3.51
- Fecha de los precios: 05/11/2024
- Divisa: EUR

**GEN3032 05** u Válvula de esfera de Genebre. Tomas laterales PN25 3/4" - De Genebre
Precio: 12.15
Válvula de esfera de Genebre. Tomas laterales PN25 3/4" 1. Válvula esfera con paso total. 2. Construcción en latón s/UNE-EN 12165 cromado. 3. Extremos roscados gas (BSP) hembra-hembra según ISO 228/1 4. Accionamiento mediante palanca de acero. 5. Temperatura de trabajo desde -20ºC a 110ºC. 6. Dos tomas laterales de 1/4", una de ellas con tapón. 7. Presión máxima de trabajo 25 bar (PN 25). 8. Asientos PTFE. PN 25. Paso total. Construcción en latón UNE-EN 12165 cromado. Asientos PTFE. Extremos rosca gas (BSP) H-H - ISO 228/1. Temp. máx. 110ºC. Mando manual por palanca acero. 2 tomas laterales 1/4” - 1 de ellas con tapón. Código EAN: 8428381043300
