# 3033 Válvula de esfera M-M PN25 Paso total 1/2" - De Genebre

- Propiedad del archivo: CONSTRUNARIO
- Formato: FIEBDC-3/2012
- Programa: Construnario Versión 3.51
- Fecha de los precios: 02/07/2024
- Divisa: EUR

**GEN3033 04** u 3033 Válvula de esfera M-M PN25 Paso total 1/2" - De Genebre
Precio: 6.80
Válvula de esfera pn 25 paso total. Construcción en latón une-en 12165 cromado. Juntas ptfe. Extremos rosca gas m-m, iso 228/1. Temp. Máx. 180ºc. Mando manual por palanca acero. Medida 1/2". Código EAN: 8428381017509
