# Válvula de esfera - palanca roja 3/4", 3034H 05 de Genebre - De Genebre

- Propiedad del archivo: CONSTRUNARIO
- Formato: FIEBDC-3/2012
- Programa: Construnario Versión 3.51
- Fecha de los precios: 02/07/2024
- Divisa: EUR

**GEN3034H05** u Válvula de esfera - palanca roja 3/4", 3034H 05 de Genebre - De Genebre
Precio: 9.51
PN 25. Paso total. Construcción en latón UNE-EN 12165 cromado. Asientos PTFE. Extremos rosca gas (BSP) M-H ISO 228/1. Temp. máx. 150ºC. Mando manual por palanca de acero. Código EAN: 8428381297703
