# Válvula de esfera palomilla M-H de Genebre. PN25 Paso total 3/4" - De Genebre

- Propiedad del archivo: CONSTRUNARIO
- Formato: FIEBDC-3/2012
- Programa: Construnario Versión 3.51
- Fecha de los precios: 05/11/2024
- Divisa: EUR

**GEN3036 05** u Válvula de esfera palomilla M-H de Genebre. PN25 Paso total 3/4" - De Genebre
Precio: 9.41
Válvula de esfera palomilla M-H de Genebre. PN25 Paso total 3/4" 1. Válvula esfera con paso total. 2. Construcción en latón s/ UNE-EN 12165 cromado. 3. Extremos rosca gas (BSP) macho-hembra s/ ISO 228/1. 4. Accionamiento mediante palomilla de aluminio. (Color azul - indicador agua fría). 5. Temperatura de trabajo desde -20ºC a 110ºC. 6. Presión máxima de trabajo 25 bar (PN 25). 7. Asientos PTFE. PN 25. Paso total. Construcción en latón UNE-EN 12165 cromado. Asientos PTFE. Extremos rosca gas (BSP) M-H - ISO 228/1. Temp. máx. 110ºC. Mando manual por palomilla aluminio. Código EAN: 8428381008446
