# 3037 Válvula de esfera Palomilla H-H PN25 Paso total Maneta roja 1" - De Genebre

- Propiedad del archivo: CONSTRUNARIO
- Formato: FIEBDC-3/2012
- Programa: Construnario Versión 3.51
- Fecha de los precios: 02/07/2024
- Divisa: EUR

**GEN3037 06** u 3037 Válvula de esfera Palomilla H-H PN25 Paso total Maneta roja 1" - De Genebre
Precio: 13.69
Válvula esfera palomilla roja m-h. PN 25. Paso total. Construcción en latón din 17660 cromado. Extremos rosca gas m-h, iso 228/1.temp. Máx.180 ºC. Mando manual por palomilla. Medida 1". Código EAN: 8428381245278
