# Válvula de esfera para caldera PN25 de Genebre. Paso total 1/2"xØ15 - De Genebre

- Propiedad del archivo: CONSTRUNARIO
- Formato: FIEBDC-3/2012
- Programa: Construnario Versión 3.51
- Fecha de los precios: 05/11/2024
- Divisa: EUR

**GEN3044 04** u Válvula de esfera para caldera PN25 de Genebre. Paso total 1/2"xØ15 - De Genebre
Precio: 6.45
Válvula de esfera para caldera PN25 de Genebre. Paso total 1/2"xØ15 1. Válvula de esfera para caldera, paso total. 2. Construcción en latón según UNE-EN 12165, acabado niquelado 3. Extremo rosca gas (BSP) macho s/ ISO 228/1. 4. Temperatura de trabajo desde -20ºC a 110ºC. 5. Extremo de conexión a tubo flexible Ø15 para descarga con tapón de seguridad. 6. Presión máxima de trabajo 25 bar (PN 25). 7. Accionamiento por maneta de aluminio. 8. Asientos PTFE. PN 25. Paso total. Construcción en latón niquelado UNE-EN 12165. Asientos PTFE. Extremos rosca gas (BSP) M ISO 228/1 y conexión a manguera Ø 15 con tapón seguridad. Temp. máx. 110ºC. Mando manual por palomilla aluminio color rojo. Código EAN: 8428381049999
