# 3048 Válvula de esfera con racor dos piezas PN25 paso total 2" - De Genebre

- Propiedad del archivo: CONSTRUNARIO
- Formato: FIEBDC-3/2012
- Programa: Construnario Versión 3.51
- Fecha de los precios: 28/06/2024
- Divisa: EUR

**GEN3048 09** u 3048 Válvula de esfera con racor dos piezas PN25 paso total 2" - De Genebre
Precio: 80.18
Válvula de esfera con racor dos piezas pn 25. Paso total. Construcción en latón une-en 12165 cromado. Asientos ptfe. Extremos rosca gas (bsp) m-h, iso 228/1. Temp. Máx. 180ºC. Mando manual por palanca de acero. Medida 2". Código EAN: 8428381051176
