# 3056 Válvula de esfera empotrar rosca Gas PN16 Paso total 3/4" - De Genebre

- Propiedad del archivo: CONSTRUNARIO
- Formato: FIEBDC-3/2012
- Programa: Construnario Versión 3.51
- Fecha de los precios: 02/07/2024
- Divisa: EUR

**GEN3056 05** u 3056 Válvula de esfera empotrar rosca Gas PN16 Paso total 3/4" - De Genebre
Precio: 11.50
Válvula de esfera empotrar rosca gas. Pn 16 paso total. Construcción en latón según une-en 12165. Extremos roscados gas h-h,iso 228/1. Temp. Máx. 150ºC. Medida 3/4". Código EAN: 8428381050018
