# 3059 Válvula de esfera para manguera 1/2"x3/4" - De Genebre

- Propiedad del archivo: CONSTRUNARIO
- Formato: FIEBDC-3/2012
- Programa: Construnario Versión 3.51
- Fecha de los precios: 28/06/2024
- Divisa: EUR

**GEN3059 04** u 3059 Válvula de esfera para manguera 1/2"x3/4" - De Genebre
Precio: 5.97
Válvula de esfera para manguera. Pn 16 paso total. Construcción en latón une-en 12165 cromado. Juntas ptfe. Entrada rosca gas m, iso 228/1. Salida racor dos piezas conexión manguera. Temp. Máx. 100ºc. Mando palanca. 1/2"x3/4". Código EAN: 8428381045755
