# Válvula de esfera para manguera rosca larga, referencia 3059L 04 de Genebre. PN16 - De Genebre

- Propiedad del archivo: CONSTRUNARIO
- Formato: FIEBDC-3/2012
- Programa: Construnario Versión 3.51
- Fecha de los precios: 08/07/2024
- Divisa: EUR

**GEN3059L 04** u Válvula de esfera para manguera rosca larga, referencia 3059L 04 de Genebre. PN16 - De Genebre
Precio: 6.26
PN 16. Paso total. Construcción en latón UNE-EN 12165 cromado. Asientos PTFE. Entrada roscada gas (BSP) M - ISO 228/1. Salida racor dos piezas conexión manguera. Temp. máx. 100ºC. Mando manual por palanca de acero. Precintable en apertura y cierre. Código EAN: 8434055026647
