# Válvula de esfera para manguera de Genebre. INOX 1/2"x3/4" - De Genebre

- Propiedad del archivo: CONSTRUNARIO
- Formato: FIEBDC-3/2012
- Programa: Construnario Versión 3.51
- Fecha de los precios: 05/11/2024
- Divisa: EUR

**GEN3063 04** u Válvula de esfera para manguera de Genebre. INOX 1/2"x3/4" - De Genebre
Precio: 20.59
Válvula de esfera para manguera de Genebre. INOX 1/2"x3/4" 1. Válvula de esfera para conexión manguera. 2. Paso estándar. 3. Construcción en acero inoxidable AISI 316. 4. Entrada rosca gas (BSP) macho s/ ISO 228/1. 5. Salida racor Rapid-Ge (sistema Genebre) para conectar manguera. 6. Accionamiento mediante palanca de Acero Inox. 7. Eje no eyectable. 8. Asientos PTFE. 9. Temperatura de trabajo desde -20ºC a 100ºC. 10. Presión máxima de trabajo 16 bar (PN 16). 11. Dispositivo para bloqueo en cerrado. PN 16. Paso estándar. Construcción en acero inoxidable AISI 316. Asientos PTFE. Entrada rosca gas (BSP) M - ISO 228/1. Salida racor Rapid-Ge conexión manguera. Temp. máx. 100ºC. Mando manual por palanca de acero inoxidable. Precintable en posición de cierre. Código EAN: 8428381049982
