# Válvula de esfera para manguera T-Hadle Rapid-GE de Genebre. 1/2"x3/4" - De Genebre

- Propiedad del archivo: CONSTRUNARIO
- Formato: FIEBDC-3/2012
- Programa: Construnario Versión 3.51
- Fecha de los precios: 05/11/2024
- Divisa: EUR

**GEN3066 04** u Válvula de esfera para manguera T-Hadle Rapid-GE de Genebre. 1/2"x3/4" - De Genebre
Precio: 9.98
Válvula de esfera para manguera T-Hadle Rapid-GE de Genebre. 1/2"x3/4" 1. Válvula de esfera para conexión manguera. 2. Paso total. 3. Construcción en latón s/ UNE-EN 12165 cromado. 4. Entrada rosca gas (BSP) macho s/ ISO 228/1. 5. Salida racor Rapid-Ge (sistema Genebre) para conectar manguera. 6. Accionamiento mediante maneta en ‘T’ de plástico. 7. Eje no eyectable. 8. Asientos PTFE. 9. Temperatura de trabajo desde -20ºC a 100ºC. 10. Presión máxima de trabajo 16 bar (PN 16). PN 16. Paso total. Construcción en latón UNE-EN 12165 cromado. Asientos PTFE. Entrada rosca gas (BSP) M - ISO 228/1. Salida racor Rapid-Ge conexión manguera. Temp. máx. 100ºC. Accionamiento mediante maneta T. Código EAN: 8428381065241
