# 3066B Válvula de esfera para manguera palomilla 3/4"x1" - De Genebre

- Propiedad del archivo: CONSTRUNARIO
- Formato: FIEBDC-3/2012
- Programa: Construnario Versión 3.51
- Fecha de los precios: 02/07/2024
- Divisa: EUR

**GEN3066B 05** u 3066B Válvula de esfera para manguera palomilla 3/4"x1" - De Genebre
Precio: 8.26
Válvula de esfera para manguera. Pn 16 paso total. Construcción en latón une-en 12165 cromado pulido. Juntas ptfe. Entrada rosca gas m, iso 228/1. Salida racor manguera dos piezas. Temp. Máx. 100ºC. Mando mediante palomilla. 3/4"x1"". Código EAN: 8428381193524
