# 3068 Válvula de esfera barril palomilla 1/2" - De Genebre

- Propiedad del archivo: CONSTRUNARIO
- Formato: FIEBDC-3/2012
- Programa: Construnario Versión 3.51
- Fecha de los precios: 02/07/2024
- Divisa: EUR

**GEN3068 04** u 3068 Válvula de esfera barril palomilla 1/2" - De Genebre
Precio: 8.37
Válvula de esfera barril. Pn 16 paso total. Construcción en latón une-en 12165 acabado pulido cromado. Juntas ptfe. Entrada rosca gas m, ISO 228/1. Temp. Máx. 100ºC. Mando mediante palomilla. 1/2". Código EAN: 8428381065234
