# 3070 Válvula de esfera 3 vías tipo "L" PN25 Paso total 1 1/4" - De Genebre

- Propiedad del archivo: CONSTRUNARIO
- Formato: FIEBDC-3/2012
- Programa: Construnario Versión 3.51
- Fecha de los precios: 28/06/2024
- Divisa: EUR

**GEN3070 07** u 3070 Válvula de esfera 3 vías tipo "L" PN25 Paso total 1 1/4" - De Genebre
Precio: 125.96
Válvula esfera 3 vías tipo L. Pn 25 paso total. Construcción en latón UNE-EN 12165 cromado cuatro guarniciones ptfe. Extremos rosca gas h-iso 228/1. Obturador esférico en dos vías en forma L. Temp. Máx. 200ºC. Mando manual por palanca. Medida 1 1/4". Código EAN: 8428381008279
