# Válvula de equilibrado de Genebre. 1 1/4' - De Genebre

- Propiedad del archivo: CONSTRUNARIO
- Formato: FIEBDC-3/2012
- Programa: Construnario Versión 3.51
- Fecha de los precios: 05/11/2024
- Divisa: EUR

**GEN307307** u Válvula de equilibrado de Genebre. 1 1/4' - De Genebre
Precio: 80.71
Válvula de equilibrado de Genebre. 1 1/4' 1. Construcción en latón CW617N y CW614N según UNE-EN 12165 y UNE-EN 12164 2. Acabado niquelado 3. Extremos rosca gas (BSP) H-H s/ ISO 228/1 4. Presión máxima de trabajo 25 bar (PN-25). 5. Temperatura de trabajo de -10ºC a 120ºC. 6. Obturador esférico en 2 vías en forma "L" montado sobre 4 asientos de PTFE puro. 7. Accionamiento mediante palanca de aluminio EN-AB46100. 8. Válvula conforme con directiva 2014/68/UE PN 25. Construcción en latón UNE-EN 12165 cromado. Asientos de PTFE. Extremos rosca gas (BSP) H - ISO 228/1. Obturador esférico en dos/tres vías en forma “L”. Temp. máx. 120ºC. Mando manual por palanca. Código EAN: 8428381557784
