# 3080 Válvula de esfera 3 vías tipo "T" PN25 Paso total 1 1/2" - De Genebre

- Propiedad del archivo: CONSTRUNARIO
- Formato: FIEBDC-3/2012
- Programa: Construnario Versión 3.51
- Fecha de los precios: 02/07/2024
- Divisa: EUR

**GEN3080 08** u 3080 Válvula de esfera 3 vías tipo "T" PN25 Paso total 1 1/2" - De Genebre
Precio: 180.60
Válvula esfera 3 vías tipo t. Pn 25 paso total. Construcción en latón une-en 12165 cromado. Cuatro guarniciones de ptfe. Extremos rosca gas h, iso 228/1. Obturador esférico en tres vías en forma t de temp. Máx. 200ºC. Mando manual por palanca. Medida 1 1/2". Código EAN: 8428381008354
